# Erhaltung Strecke
Angebotsaufforderung (GAEB DA XML 3.2, DA83)
Projekt: A-P0227-00
Währung: EUR
Nebenangebote zugelassen: ja
Vergabeart: Öffentliche Ausschreibung
Auftraggeber: Autobahn GmbH des Bundes, Niederlassung Südwest (Stuttgart), AdB-NL Südwest, Augsburger Str.748, 70329 Stuttgart, Augsburger Str.748, 70329 Stuttgart, E-Mail vergabe.suedwest@autobahn.de
Erstellt mit: GXML Toolbox V3.3 R20230829, iTWO_64 V25.0.772, 15.07.2026

## 1 Beschilderung AM HBG 2026-28
Datum: 15.07.2026
WaGr: 99_99_01

### Abschnitt 01 Los 2 AM HBG

*Hinweis: Absicherung Montagearbeiten*
Arbeitsstellenabsicherung für die Demontage- &
Montagearbeiten der Beschilderung. Verkehrssicherung(VS) je Einsatzstelle mit täglichem Auf- und Abbau.

#### Unterabschnitt 01.01 Verkehrssicherung, Ausfallzeiten

**01.01.0001 Verk.sich. kürzerer Dauer durchf.*stat. Arbeitsst.*bei Tageslicht Anordnung n. Unt.**
StL-Nr. 2110513590190110
Verkehrssicherung an Arbeitsstellen von kürzerer Dauer
betriebsfertig aufbauen, vorhalten, warten, instand
setzen, betreiben und abbauen. Vorübergehende Verkehrssicherungsmaßnahmen durchführen.
Nach RSA, Regelplan 'Standspursperrung Bild D-5 gemäß RSA 21'

Für stationäre Arbeitsstelle.
Länge des Arbeitsbereiches 'für Wegweisererstellung pro Arbeitstag'

Bei Tageslicht.
Verkehrsrechtliche Anordnung nach Unterlagen des AG
einholen und zugehörige Unterlagen erstellen. Erforderliche Ortsbesichtigungen zur Erstellung der Planunterlagen für die verkehrsrechtliche Anordnung durchführen.
Menge: 24,000 St
Leistungsbereichkatalog: 105

**01.01.0002 Verk.sich. kürzerer Dauer durchf.*stat. Arbeitsst.*bei Tageslicht Anordnung n. Unt.**
StL-Nr. 2110513590109110
Verkehrssicherung an Arbeitsstellen von kürzerer Dauer
betriebsfertig aufbauen, vorhalten, warten, instand
setzen, betreiben und abbauen. Vorübergehende Verkehrssicherungsmaßnahmen durchführen.
Nach RSA, Regelplan 'DIII / 1r nach ARS 17/2009,ASR A5.2.,RSA 21'

Für stationäre Arbeitsstelle.
Gesamtdauer der Verkehrsführung 'für Wegweisererstellung pro Arbeitstag'

Bei Tageslicht.
Verkehrsrechtliche Anordnung nach Unterlagen des AG
einholen und zugehörige Unterlagen erstellen. Erforderliche Ortsbesichtigungen zur Erstellung der Planunterlagen für die verkehrsrechtliche Anordnung durchführen.
Menge: 56,000 St
Leistungsbereichkatalog: 105

**01.01.0003 Verk.sich. kürzerer Dauer durchf.*stat. Arbeitsst.*bei Tageslicht Anordnung n. Unt.**
StL-Nr. 2110513590109110
Verkehrssicherung an Arbeitsstellen von kürzerer Dauer
betriebsfertig aufbauen, vorhalten, warten, instand
setzen, betreiben und abbauen. Vorübergehende Verkehrssicherungsmaßnahmen durchführen.
Nach RSA, Regelplan 'DIII / 1l nach ARS 17/2009,ASR A5.2.,RSA 21'

Für stationäre Arbeitsstelle.
Gesamtdauer der Verkehrsführung 'für Wegweisererstellung pro Arbeitstag'

Bei Tageslicht.
Verkehrsrechtliche Anordnung nach Unterlagen des AG
einholen und zugehörige Unterlagen erstellen. Erforderliche Ortsbesichtigungen zur Erstellung der Planunterlagen für die verkehrsrechtliche Anordnung durchführen.
Menge: 28,000 St
Leistungsbereichkatalog: 105

**01.01.0004 Verk.sich. kürzerer Dauer durchf.*stat. Arbeitsst.*bei Tageslicht Anordnung n. Unt.**
StL-Nr. 2110513509109110
Verkehrssicherung an Arbeitsstellen von kürzerer Dauer
betriebsfertig aufbauen, vorhalten, warten, instand
setzen, betreiben und abbauen. Vorübergehende Verkehrssicherungsmaßnahmen durchführen.
Nach Verkehrszeichenplan Bezeichnung/Nummer 'DIII/2 nach ARS 17/2009, ASR A5.2, RSA 21'

Für stationäre Arbeitsstelle.
Gesamtdauer der Verkehrsführung 'für Wegweisererstellung pro Arbeitstag'

Bei Tageslicht.
Verkehrsrechtliche Anordnung nach Unterlagen des AG
einholen und zugehörige Unterlagen erstellen. Erforderliche Ortsbesichtigungen zur Erstellung der Planunterlagen für die verkehrsrechtliche Anordnung durchführen.
Menge: 8,000 St
Leistungsbereichkatalog: 105

**01.01.0005 Verk.sich. kürzerer Dauer durchf.*stat. Arbeitsst.*bei Tageslicht Anordnung n. Unt.**
StL-Nr. 2110513590109110
Verkehrssicherung an Arbeitsstellen von kürzerer Dauer
betriebsfertig aufbauen, vorhalten, warten, instand
setzen, betreiben und abbauen. Vorübergehende Verkehrssicherungsmaßnahmen durchführen.
Nach RSA, Regelplan 'DIII / 3 nach ARS 17/2009,ASR A5.2.,RSA 21'

Für stationäre Arbeitsstelle.
Gesamtdauer der Verkehrsführung 'für Wegweisererstellung pro Arbeitstag'

Bei Tageslicht.
Verkehrsrechtliche Anordnung nach Unterlagen des AG
einholen und zugehörige Unterlagen erstellen. Erforderliche Ortsbesichtigungen zur Erstellung der Planunterlagen für die verkehrsrechtliche Anordnung durchführen.
Menge: 8,000 St
Leistungsbereichkatalog: 105

**01.01.0006 Verk.sich. kürzerer Dauer durchf.*stat. Arbeitsst.*bei Tageslicht Anordnung n. Unt.**
StL-Nr. 2110513590109110
Verkehrssicherung an Arbeitsstellen von kürzerer Dauer
betriebsfertig aufbauen, vorhalten, warten, instand
setzen, betreiben und abbauen. Vorübergehende Verkehrssicherungsmaßnahmen durchführen.
Nach RSA, Regelplan 'DIII / 4 nach ARS 17/2009,ASR A5.2.,RSA 21'

Für stationäre Arbeitsstelle.
Gesamtdauer der Verkehrsführung 'für Wegweisererstellung pro Arbeitstag'

Bei Tageslicht.
Verkehrsrechtliche Anordnung nach Unterlagen des AG
einholen und zugehörige Unterlagen erstellen. Erforderliche Ortsbesichtigungen zur Erstellung der Planunterlagen für die verkehrsrechtliche Anordnung durchführen.
Menge: 6,000 St
Leistungsbereichkatalog: 105

**01.01.0007 Verk.sich. kürzerer Dauer durchf.*stat. Arbeitsst.*bei Dunkelheit Anordnung n. Unt.**
StL-Nr. 2110513590109210
Verkehrssicherung an Arbeitsstellen von kürzerer Dauer
betriebsfertig aufbauen, vorhalten, warten, instand
setzen, betreiben und abbauen. Vorübergehende Verkehrssicherungsmaßnahmen durchführen.
Nach RSA, Regelplan 'DIV / 1r nach ARS 17/2009,ASR A5.2.,RSA 21'

Für stationäre Arbeitsstelle.
Gesamtdauer der Verkehrsführung 'für Wegweisererstellung pro Nachtarbeitseinsatz'

Bei Dunkelheit.
Verkehrsrechtliche Anordnung nach Unterlagen des AG
einholen und zugehörige Unterlagen erstellen. Erforderliche Ortsbesichtigungen zur Erstellung der Planunterlagen für die verkehrsrechtliche Anordnung durchführen.
Menge: 6,000 St
Leistungsbereichkatalog: 105

**01.01.0008 Verk.sich. kürzerer Dauer durchf.*stat. Arbeitsst.*bei Dunkelheit Anordnung n. Unt.**
StL-Nr. 2110513590109210
Verkehrssicherung an Arbeitsstellen von kürzerer Dauer
betriebsfertig aufbauen, vorhalten, warten, instand
setzen, betreiben und abbauen. Vorübergehende Verkehrssicherungsmaßnahmen durchführen.
Nach RSA, Regelplan 'DIV / 2 oder DIV / 3 nach ARS 17/2009,ASR A5.2.,RSA 21'

Für stationäre Arbeitsstelle.
Gesamtdauer der Verkehrsführung 'für Wegweisererstellung pro Nachtarbeitseinsatz'

Bei Dunkelheit.
Verkehrsrechtliche Anordnung nach Unterlagen des AG
einholen und zugehörige Unterlagen erstellen. Erforderliche Ortsbesichtigungen zur Erstellung der Planunterlagen für die verkehrsrechtliche Anordnung durchführen.
Menge: 8,000 St
Leistungsbereichkatalog: 105

**01.01.0009 Verk.sich. kürzerer Dauer durchf.*stat. Arbeitsst.*bei Dunkelheit Anordnung n. Unt.**
StL-Nr. 2110513590109210
Verkehrssicherung an Arbeitsstellen von kürzerer Dauer
betriebsfertig aufbauen, vorhalten, warten, instand
setzen, betreiben und abbauen. Vorübergehende Verkehrssicherungsmaßnahmen durchführen.
Nach RSA, Regelplan 'DIV / 1l nach ARS 17/2009,ASR A5.2.,RSA 21'

Für stationäre Arbeitsstelle.
Gesamtdauer der Verkehrsführung 'für Wegweisererstellung pro Nachtarbeitseinsatz'

Bei Dunkelheit.
Verkehrsrechtliche Anordnung nach Unterlagen des AG
einholen und zugehörige Unterlagen erstellen. Erforderliche Ortsbesichtigungen zur Erstellung der Planunterlagen für die verkehrsrechtliche Anordnung durchführen.
Menge: 4,000 St
Leistungsbereichkatalog: 105

**01.01.0010 Verkehrs- u. Zusatzzeichen**
Zusätzliche Verkehrs- und / oder Zusatzzeichen nach
StVO und VwV-StVO innerhalb einer Nachtbaustelle
liefern, aufstellen und beseitigen, für die Bauzeit
vorhalten und warten.
Aufstellvorrichtung nach stat. Erfordernissen und nach
Wahl des AN.
Verkehrszeichen bis 2 m² und Zusatzzeichen nach
Unterlagen des AG.
Größe 3.
Ausführung retroreflektierend mit Folie mindestens der
Reflexionsklasse RA 2b nach DIN 67520.
Abgerechnet wird nach Stück pro Nachtbaustelle.
Menge: 8,000 St

**01.01.0011 Leitbaken**
Zusätzliche Leitbaken nach StVO und VwV-StVO für die
Absicherung von Inselbaustellen oder Ein-/ Ausfahrten
innerhalb einer Nachtbaustelle liefern, aufstellen und
beseitigen, für die Bauzeit vorhalten, warten und
betreiben.
Leitbake mindestens der Größe 750 x 187,5 mm.
Ausführung retroreflektierend mit Folie mindestens der
Reflexionsklasse RA 2b nach DIN 67520.
Abgerechnet wird nach Stück pro Nachtbaustelle.
Menge: 20,000 St

**01.01.0012 Stoppstelle an Einfahrten**
Stoppstellen im Bereich von Einfahrten innerhalb einer
Nachtbaustelle nach StVO und VwV-StVO herstellen
und entfernen, für die Bauzeit vorhalten und warten.
Aufstellvorrichtungen nach stat. Erfordernissen und
nach Wahl des AN.
Haltebalken aus Markierungsfolie Typ II für
vorübergehende Markierung.
5 Verkehrszeichen und 1 Zusatzzeichen (Größe 3), 10
Leitbaken (mindestens der Größe 750 x 187,5 mm).
Ausführung retroreflektierend mit Folie mindestens der
Reflexionsklasse RA 2b nach DIN 67520.
Abgerechnet wird nach Stück pro Nachtbaustelle.
Menge: 2,000 St

**01.01.0013 Blinkpfeil**
Zusätzlichen Blinkpfeil innerhalb einer Nachtbaustelle
liefern, aufstellen und beseitigen, für die Bauzeit
vorhalten, warten und betreiben.
Aufstellvorrichtungen nach stat. Erfordernissen und
nach Wahl des AN.
Abgerechnet wird nach Stück pro Nachtbaustelle.
Menge: 1,000 St

**01.01.0014 Fahrbare Absperrtafel**
Zusätzliche fahrbare Absperrtafel mit Blinkpfeil nach
StVO und VwV-StVO innerhalb einer Nachtbaustelle
liefern, aufstellen und beseitigen, für die Bauzeit
vorhalten, warten und betreiben.
Ausführung retroreflektierend mit Folie mindestens der
Reflexionsklasse RA 2b nach DIN 67520.
Abgerechnet wird nach Stück pro Nachtbaustelle.
Menge: 3,000 St

**01.01.0015 Fahrbare LED-Vorwarntafel**
Zusätzliche fahrbare, frei programmierbare
LED-Vorwarntafel innerhalb einer Nachtbaustelle
liefern, aufstellen und beseitigen, für die Bauzeit
vorhalten, warten und betreiben.
LED-Vorwarntafel mit aufgesetztem
LED-Wechselverkehrszeichen, für Anzeigen von
Gefahr- oder Vorschriftszeichen nach StVO.
Größe der aufgesetzten LED-Wechselverkehrszeichen: Schenkellänge min. 1.000mm für Dreiecke, Durchmesser min. 1.000mm für Ronden. Größe des Grund-LED-Wechselverkehrszeichen für Anzeige von Verschwenkungs-, Fahrstreifen-, Einengungs- oder Hinweistafeln ist so zu bemessen, dass die Darstellung von 4 Fahrstreifen möglich ist, Mindestbreite 1.500mm.
Einschl. 2-fach Anlage, Warnleuchten WL 5, Blinker synchron.
Aufbau nach Anweisung des AG gemäß angeordnetem
VZ-Plan.
Abgerechnet wird nach Stück pro Nachtbaustelle.
Menge: 1,000 St

**01.01.0016 Stauwarnbeschilderung**
Stauwarnbeschilderung für Baustelle liefern, aufstellen und beseitigen, für die Bauzeit vorhalten und warten.
Menge: 1,000 St

**01.01.0017 VAO einholen außerhalb BAB**
Verkehrsrechtliche Anordnung außerhalb von BAB rinholen
Einholung der verkehrsrechtlichen Anordnung für Arbeiten außerhalb von Bundesautobahnen.
Verkehrssicherung an Arbeitsstellen von kürzerer Dauer im nachgeordneten Straßennetz, bspw. an Anschlussstellen und bei Bedarfsumleitungsstrecken.
Vorlage von Verkehrszeichenplänen für jeden Einzelstandort
Anfallende Gebühren sind einzurechnen
Menge: 8,000 St

**01.01.0018 Verkehrszeichenpläne erstellen**
Verkehrszeichenpläne erstellen
An die Örtlichkeit angepasste Verkehrszeichen- bzw. Verkehrssicherungspläne für die jeweiligen Standorte erstellen.
Für Arbeitsstellen bei Tageslicht und Dunkelheit.
Verkehrszeichen- bzw. Verkehrssicherungspläne mit AG und jeweils anordnender Behörde abstimmen.
Auf Verlangen des AG.
Menge: 2,000 St

**01.01.0019 Ausfallzeiten der Arbeitskolonne**
Vergütung von Ausfallzeiten die der AG nachweislich
angeordnet und zu verteten hat. Einzurechnen sind die
Kosten für die gesamte Arbeitskolonne einschl. der
eingesetzten Arbeitsgeräte.
Menge: 8,000 h

#### Unterabschnitt 01.02 Dokumentation

**01.02.0001 Standsicherheitsnachweis aufstell.**
Standsicherheitsnachweis aufstellen.
Standsicherheitsnachweis für sämtliche montierte/Reparierte Verkehrszeichen ab 2,8m² Schildfläche.
Standsicherheitsnachweis inklusive Ausführungsstatik für Aufstellvorrichtungen, Schellen und Fundamente prüfen und mit den Originalunterschriften des Erstellers und des Prüfers digital zur Freigabe liefern.
Das Prüfen der Statik hat durch einen zugelassenen und vom AG akzeptierten Prüfingenieur zu erfolgen.
Bei elektronisch aufgestellten Standischerheitsnachweisen sind die Ausgangswerte, Rechengänge und die wesentlichen Ergebnisse programmunabhängig mit grafischen Darstellungen und Tabellen auszuarbeiten und digital zu liefern
Menge: 2,000 St

**01.02.0002 Standortdokumentation erstellen**
Nach Bauende sind dem AG Datenblätter aller erneuerten Standorte (Ausnahme Verkehrszeichen mit Aufstellvorrichtungen bis 76,1mm) pro Schild gebündelt digital zu liefern.
Diese müssen mindestens folgende Angaben enthalten:
-Kennzeichnung (z.B. A1-34N-VW)
-Aufstelldatum des Verkehrszeichens
-Foto der Vorderseite von Schild und wesentlichen Details der Befestigung und Aufstellvorrichtung/VZB, mit Aufnahmedatum
-Foto der Bewehrung und Sauberkeitsschicht, sofern Bestandteil der Leistung
-Folientyp, ggf. HInweis auf appliziertes Laminat
-Angaben zu Aufstellvorrichtung, Gründung und Statik
-Angaben zum Schilderhersteller (Name und Anschrift)
-Angaben zur Gewährleistung
-Nummer der Ausschreibung
Menge: 15,000 St

**01.02.0003 Ausführungszeichnungen herstellen**
Ausführungszeichnungen herstellen
Ausführungszeichnungen für sämtliche montierte/Reparierte Verkehrszeichen ab 1,2m² Schildfläche, exklusiv Zeichen 386.3 erstellen und zur Freigabe liefern.
Alle nötigen Kosten für die Datenübergabe sind in diese Leistungspostition einzurechnen.
Ausführungszeichnungen für Zeichen 386.3 werden gesondert vergütt. Ausführungszeichnungen inklusive Schildzeichnung, Schildteilung und Standortblatt digital liefern.
Menge: 2,000 St

*Hinweis: Positionen: NUR LIEFERUNG!*
Positionen: NUR LIEFERUNG!
Lieferung frei Lagerplatz des AG mit Abladen.

#### Unterabschnitt 01.03 Lieferung von Verkehrszeichen

**01.03.0001 Verkehrsschild liefern einseitig profilverstärkt*liefern, ablad.AN**
StL-Nr. 2113040199919301
Verkehrsschild nach Unterlagen des AG liefern.
Schild '= Zeichen 501 bis 551 (Fahrstreifentafel).'

Größe '2000 x 1250 mm.'

Einseitig.
Mit retroreflektierender Folie 'RA2, Aufbau B,
Digitaldruck.'

Schild = profilverstärkt.
Lieferung frei Lagerplatz nach Unterlagen des AG. Abladen durch AN.
Menge: 4,000 St
Leistungsbereichkatalog: 130

**01.03.0002 Wegweiser liefern Zeichen 430 Breite 2750 mm profilverstärkt*liefern, ablad.AN**
StL-Nr. 2113040607979501
Pfeilwegweiser, Tabellenwegweiser in aufgelöster Form
nach Unterlagen des AG liefern.
Schild = Zeichen 430-10, 430-20.
Höhe '400mm'

Breite 2750 mm.
Mit retroreflektierender Folie 'RA2, Aufbau C,
Digitaldruck, blau-weiss und gelb-schwarz.'

Schild = profilverstärkt.
Lieferung frei Lagerplatz nach Unterlagen des AG. Abladen durch AN.
Menge: 3,000 St
Leistungsbereichkatalog: 130

**01.03.0003 Großflächigen Wegweiser liefern*profilverst., 3mm liefern, ablad.AN**
StL-Nr. 21130411929991
Großflächigen Wegweiser nach Unterlagen des AG entsprechend statischen und konstruktiven Erfordernissen liefern.
Ausführungszeichnung herstellen, Maßstab '1:10.'

Schild = profilverstärkt, 3 mm dick.
Mit retroreflektierender Folie 'RA2, Aufbau C,
Digitaldruck. Schildfläche KLEINER 6 m².'

Anzahl der Schilder 'nach Angabe des AG.'

Lieferung frei Lagerplatz nach Unterlagen des AG. Abladen durch AN.
Menge: 80,000 m2
Leistungsbereichkatalog: 130

**01.03.0004 Großflächigen Wegweiser liefern*profilverst., 3mm liefern, ablad.AN**
StL-Nr. 21130411929991
Großflächigen Wegweiser nach Unterlagen des AG entsprechend statischen und konstruktiven Erfordernissen liefern.
Ausführungszeichnung herstellen, Maßstab '1:10.'

Schild = profilverstärkt, 3 mm dick.
Mit retroreflektierender Folie 'RA2, Aufbau C,
Digitaldruck. Schildfläche GRÖßER 6 m².'

Anzahl der Schilder 'nach Angabe des AG.'

Lieferung frei Lagerplatz nach Unterlagen des AG. Abladen durch AN.
Menge: 100,000 m2
Leistungsbereichkatalog: 130

**01.03.0005 Decktafel/Folienaufkleber liefern Ausf.zeichnung*3 mm, 1-tlg.*beschriftet liefern, ablad.AN**
StL-Nr. 2113042113991001
Decktafel oder Folienaufkleber nach Unterlagen des AG
liefern.
Maßstäbliche Ausführungszeichnung herstellen.
Decktafel = 3 mm dick, 1 - teilig.
Mit retroreflektierender Folie 'RA2, Aufbau C,
Digitaldruck, blau-weiss und gelb-schwarz.'

Beschriftet.
Lieferung frei Lagerplatz nach Unterlagen des AG. Abladen durch AN.
Menge: 25,000 m2
Leistungsbereichkatalog: 130

**01.03.0006 Zeichnungserstell. touristisches S.**
Zeichnung für touristisches Hinweisschild mit Vektorgrafik erstellen und liefern, mit Übergabe der erstellten Cdr/CAD-Zeichnung an AG. Es sind alle nötigen Kosten für das Entwerfen, ausarbeiten und bis zu 2-fachen Überarbeitung sowie die Kosten für die Datenübergabe einzurechnen.
Menge: 2,000 St

**01.03.0007 Zulage Anti-Tau Laminat**
Zulage für die Applikation von Anti-Tau Laminat auf Beschilderung der Positionen der OZ 01.03
Menge: 20,000 m2

**01.03.0008 Zulage Anti-Sticker Laminat**
Zulage für die Applikation von Anti-Sticker Laminat auf Beschilderung der Positionen der OZ 01.03
Menge: 60,000 m2

*Hinweis: Positionen: NUR LIEFERUNG!*
Positionen: NUR LIEFERUNG!
Lieferung frei Lagerplatz des AG mit Abladen.

#### Unterabschnitt 01.04 Lieferung von Aufstellvorrichtungen

**01.04.0001 Mast liefern rund,Abd.Kunstst.*Durchm.108,0/3,6*M.Fußpl.Unterl.AG**
StL-Nr. 21130441101919
Mast aus Stahl, feuerverzinkt, nach Unterlagen des AG
liefern.
Mastform = rund, Abdeckkappe aus Kunststoff.
Mastdurchmesser = 108,0/3,6 mm.
Mastlänge '5.000 - 6.000 mm'

Mast mit Fußplatte. Fußplatte nach Unterlagen des AG.
Lieferung 'frei Lagerplatz nach Unterlagen des AG. Abladen durch AN. Bei Änderung der Mastlänge verändert sich der Einheitspreis im Verhältnis zur ausgeschriebenen Mastlänge. Basislänge für Abrechnung ist bei Mehrlängen die Maximal, bei Minderlängen die minimal ausgeschriebene Pfostenlänge'
Menge: 2,000 St
Leistungsbereichkatalog: 130

**01.04.0002 Gabelständer liefern*Standr./Sp.60/500 M.Fußpl.Unterl.AG**
StL-Nr. 21130446992199
Gabelständer aus Stahl, feuerverzinkt mit Abdeckkappen
nach Unterlagen des AG liefern.
Länge '4.000 bis 6.000 mm'

Standrohr/Spreizung = 60/500 mm.
Gabelständer mit Fußplatte. Fußplatte nach Unterlagen
des AG.
Lieferung 'frei Lagerplatz nach Unterlagen des AG. Abladen durch AN. Bei Änderung der Pfostenlänge verändert sich der Einheitspreis im Verhältnis zur ausgeschriebenen Pfostenlänge. Basislänge für die Abrechnung ist bei Mehrlängen die maximal, bei Minderlängen die minimal ausgeschriebene Pfostenlänge.'
Menge: 6,000 St
Leistungsbereichkatalog: 130

**01.04.0003 Gabelständer liefern*Standr./Sp.60/750 M.Fußpl.Unterl.AG**
StL-Nr. 21130446994199
Gabelständer aus Stahl, feuerverzinkt mit Abdeckkappen
nach Unterlagen des AG liefern.
Länge '4.000 bis 6.000 mm'

Standrohr/Spreizung = 60/750 mm.
Gabelständer mit Fußplatte. Fußplatte nach Unterlagen
des AG.
Lieferung 'frei Lagerplatz nach Unterlagen des AG. ABladen durch An. Bei Änderung der pfostenlänge verändert sich der einheitspreis im verhältnis zur ausgeschriebenen Pfostenlänge. Basislänge für die ABrechnung ist bei Mehrlängen die maximal, bei Minderlängen die minimal ausgeschriebene Pfostenlänge.'
Menge: 12,000 St
Leistungsbereichkatalog: 130

**01.04.0004 Gabelständer liefern*Standr./Sp60/1000 M.Fußpl.Unterl.AG**
StL-Nr. 21130446995199
Gabelständer aus Stahl, feuerverzinkt mit Abdeckkappen
nach Unterlagen des AG liefern.
Länge '6.000 bis 8.000 mm'

Standrohr/Spreizung = 60/1000 mm.
Gabelständer mit Fußplatte. Fußplatte nach Unterlagen
des AG.
Lieferung 'frei Lagerplatz nach Unterlagen des AG. ABladen durch An. Bei Änderung der Pfostenlänge verändert sich der Einheitspreis im Verhältnis zur ausgeschriebenen Pfostenlänge. Basislänge für die ABrechnung ist bei Mehrlängen die maxsimal, bei Minderlängen die minimal ausgeschriebene Pfostenlänge.'
Menge: 4,000 St
Leistungsbereichkatalog: 130

**01.04.0005 Gabelständer liefern M.Fußpl.Unterl.AG**
StL-Nr. 21130446999199
Gabelständer aus Stahl, feuerverzinkt mit Abdeckkappen
nach Unterlagen des AG liefern.
Länge '6.000 bis 8.000 mm'

Standrohr/Spreizung '76/1.500 mm'

Gabelständer mit Fußplatte. Fußplatte nach Unterlagen
des AG.
Lieferung 'frei Lagerplatz nach Unterlagen des AG. Abladen durch AN. bei Änderung der Pfostenlänge verändert sich der Einhetispreis im Verhältnis zur ausgeschriebenen Pfostenlänge. Basislänge für die Abrechnung ist bei Mehrlängen die maximal, bei Minderlängen die minimal ausgeschriebene Pfostenlänge.'
Menge: 2,000 St
Leistungsbereichkatalog: 130

**01.04.0006 Dreieckgabelständer liefern*Standr.D.48,3/2,6*M.Fußpl.Unterl.AG**
StL-Nr. 21130451919199
Dreieckgabelständer aus Stahl, feuerverzinkt, mit Ab-
deckkappen, nach Unterlagen des AG liefern.
Grundform 'Seitenlängen von 350 bis 500mm'

Standrohr Durchmesser = 48,3/2,6 mm.
Länge '2.000 bis 4.000mm'

Dreieckgabelständer mit Fußplatte. Fußplatte nach Un-
terlagen des AG.
Lieferung 'frei Lagerplatz nach Unterlagen des Ag. ABladen durch AN. Bei Änderung der Pfostenlänge verändert sich der Einheitspreis im Verhältnis zur ausgeschriebenen Pfostenlänge. Basislänge für die Abrechnung ist bei Mehrlängen die maximal, bei Minderlängen die minimal ausgeschriebene Pfostenlänge.'
Menge: 8,000 St
Leistungsbereichkatalog: 130

**01.04.0007 Dreieckgabelständer liefern*Standr.D.60,3/2,9*M.Fußpl.Unterl.AG**
StL-Nr. 21130451929199
Dreieckgabelständer aus Stahl, feuerverzinkt, mit Ab-
deckkappen, nach Unterlagen des AG liefern.
Grundform 'Seitenlänge von 350 bis 500 mm'

Standrohr Durchmesser = 60,3/2,9 mm.
Länge '4.000 bis 6.000mm'

Dreieckgabelständer mit Fußplatte. Fußplatte nach Un-
terlagen des AG.
Lieferung 'frei Lagerplatz nach Unterlagen des AG. Abladen durch AN. Bei Änderung der Pfostenlänge verändert sich der Einheitspreis im Verhältnis zur ausgeschriebenen Pfostenlänge. Basislänge für die Abrechnung ist bei Mehrlängen die maximal, bei Minderlängen die minimal ausgeschriebene Pfostenlänge.'
Menge: 6,000 St
Leistungsbereichkatalog: 130

**01.04.0008 Ankerkörbe**
Ankerkörbe passend zu Gabelständern und Trimasten aus den Pos 01.04.0002 bis .0007 nach Angabe des AG liefern.
Lieferung frei Lagerplatz nach Unterlagen des AG.
Abladen durch AN.
Menge: 30,000 St

*Hinweis: Die Arbeitsstelleneinrichtung, Arbeitsstellenräumung,*
Die Arbeitsstelleneinrichtung &-räumung, An- & Abreisekosten, Einsatzkosten & Hilfskosten(z.B. Steigerfahrzeug, Kran...)sind in die EP der folgenden Positionen 01.05. einzurechnen. Positioneninhalt: Demontage, Herstellung, Lieferung & Montage.

#### Unterabschnitt 01.05 Demontagearbeiten

**01.05.0001 Verkehrsschild abbauen Gr.>1,1 b.5 m2*Aufst.vb.Bef.abb.*neben d. Fahrbahn Stoffe d.Verw.zuf**
StL-Nr. 2113001120029120
Verkehrsschild ggf. mit Aufstellvorrichtung abbauen.
Schildgröße über 1,1 m2 bis 5 m2.
Aufstellvorrichtung verbleibt. Befestigung  abbauen.
Fundament 'verbleibt.'

Schild neben der Fahrbahn.
Abgebaute Stoffe nach Wahl des AN verwerten.
Menge: 1,000 St
Leistungsbereichkatalog: 130

**01.05.0002 Verkehrsschild abbauen Gr.>1,1 b.5 m2*neben d. Fahrbahn Stoffe d.Verw.zuf**
StL-Nr. 2113001120999120
Verkehrsschild ggf. mit Aufstellvorrichtung abbauen.
Schildgröße über 1,1 m2 bis 5 m2.
Aufstellvorrichtung 'Rohrpfosten bis DU 76,1 mm,
Gabelständer, Dreiecks- bzw. Vierecksgabelständer
abbauen.'

Fundament 'verbleibt.'

Schild neben der Fahrbahn.
Abgebaute Stoffe nach Wahl des AN verwerten.
Menge: 2,000 St
Leistungsbereichkatalog: 130

**01.05.0003 Verkehrsschild abbauen Gr.>1,1 b.5 m2 Fundament entf.*neben d. Fahrbahn*verf.Flä.herstel.**
StL-Nr. 2113001120991194
Verkehrsschild ggf. mit Aufstellvorrichtung abbauen.
Schildgröße über 1,1 m2 bis 5 m2.
Aufstellvorrichtung 'Rohrpfosten bis DU 76,1 mm,
Gabelständer, Dreiecks- bzw. Vierecksgabelständer
abbauen.'

Fundament entfernen.
Schild neben der Fahrbahn.
Abgebaute Stoffe ', sowie ausgebaute Stoffe
(Betonfundament) der Verwertung nach Wahl des AN
zuführen.'

Fundamentlöcher mit geeignetem Boden des AN verfüllen
und verdichten. Oberfläche entsprechend der umgebenden
Befestigung nach Unterlagen des AG herstellen.
Menge: 8,000 St
Leistungsbereichkatalog: 130

**01.05.0004 Verkehrsschild abbauen*Aufst.vb.Bef.abb.*neben d. Fahrbahn Stoffe d.Verw.zuf**
StL-Nr. 2113001190029120
Verkehrsschild ggf. mit Aufstellvorrichtung abbauen.
Schildgröße 'über 5 m²  bis 15 m²'

Aufstellvorrichtung verbleibt. Befestigung  abbauen.
Fundament 'verbleibt.'

Schild neben der Fahrbahn.
Abgebaute Stoffe nach Wahl des AN verwerten.
Menge: 1,000 St
Leistungsbereichkatalog: 130

**01.05.0005 Verkehrsschild abbauen*neben d. Fahrbahn Stoffe d.Verw.zuf**
StL-Nr. 2113001190999120
Verkehrsschild ggf. mit Aufstellvorrichtung abbauen.
Schildgröße 'über 5 m² bis 15 m².'

Aufstellvorrichtung 'Rohrmast, Gabelständer, Dreiecks-
bzw. Vierecksgabelständer abbauen.'

Fundament 'verbleibt.'

Schild neben der Fahrbahn.
Abgebaute Stoffe nach Wahl des AN verwerten.
Menge: 5,000 St
Leistungsbereichkatalog: 130

**01.05.0006 Verkehrsschild abbauen Fundament entf.*neben d. Fahrbahn*verf.Flä.herstel.**
StL-Nr. 2113001190991194
Verkehrsschild ggf. mit Aufstellvorrichtung abbauen.
Schildgröße 'über 5 m² bis 15 m².'

Aufstellvorrichtung 'Rohrmast, Gebelständer, Dreiecks-
bzw. Vierecksgabelständer abbauen.'

Fundament entfernen.
Schild neben der Fahrbahn.
Abgebaute Stoffe ', sowie ausgebaute Stoffe
(Betonfundament) der Verwertung nach Wahl des AN
zuführen.'

Fundamentlöcher mit geeignetem Boden des AN verfüllen
und verdichten. Oberfläche entsprechend der umgebenden
Befestigung nach Unterlagen des AG herstellen.
Menge: 2,000 St
Leistungsbereichkatalog: 130

**01.05.0007 Verkehrsschild abbauen*Aufst.vb.Bef.abb.*neben d. Fahrbahn Stoffe d.Verw.zuf**
StL-Nr. 2113001190029120
Verkehrsschild ggf. mit Aufstellvorrichtung abbauen.
Schildgröße 'über 15 m²  bis 30 m²'

Aufstellvorrichtung verbleibt. Befestigung  abbauen.
Fundament 'verbleibt.'

Schild neben der Fahrbahn.
Abgebaute Stoffe nach Wahl des AN verwerten.
Menge: 1,000 St
Leistungsbereichkatalog: 130

**01.05.0008 Verkehrsschild abbauen*neben d. Fahrbahn Stoffe d.Verw.zuf**
StL-Nr. 2113001190999120
Verkehrsschild ggf. mit Aufstellvorrichtung abbauen.
Schildgröße 'über 15 m² bis 30 m².'

Aufstellvorrichtung 'Rohrmast, Gabelständer, Dreiecks-
bzw. Vierecksgabelständer abbauen.'

Fundament 'verbleibt.'

Schild neben der Fahrbahn.
Abgebaute Stoffe nach Wahl des AN verwerten.
Menge: 2,000 St
Leistungsbereichkatalog: 130

**01.05.0009 Verkehrsschild abbauen Fundament entf.*neben d. Fahrbahn*verf.Flä.herstel.**
StL-Nr. 2113001190991194
Verkehrsschild ggf. mit Aufstellvorrichtung abbauen.
Schildgröße 'über 15 m² bis 30 m².'

Aufstellvorrichtung 'Rohrmast, Gebelständer, Dreiecks-
bzw. Vierecksgabelständer abbauen.'

Fundament entfernen.
Schild neben der Fahrbahn.
Abgebaute Stoffe ', sowie ausgebaute Stoffe
(Betonfundament) der Verwertung nach Wahl des AN
zuführen.'

Fundamentlöcher mit geeignetem Boden des AN verfüllen
und verdichten. Oberfläche entsprechend der umgebenden
Befestigung nach Unterlagen des AG herstellen.
Menge: 2,000 St
Leistungsbereichkatalog: 130

**01.05.0010 Verkehrsschild abbauen*Aufst.vb.Bef.abb.*über d. Fahrbahn Stoffe d.Verw.zuf**
StL-Nr. 2113001190029220
Verkehrsschild ggf. mit Aufstellvorrichtung abbauen.
Schildgröße 'bis 5 m².'

Aufstellvorrichtung verbleibt. Befestigung  abbauen.
Fundament 'verbleibt.'

Schild über der Fahrbahn.
Abgebaute Stoffe nach Wahl des AN verwerten.
Menge: 1,000 St
Leistungsbereichkatalog: 130

**01.05.0011 Verkehrsschild abbauen*Aufst.vb.Bef.abb.*über d. Fahrbahn Stoffe d.Verw.zuf**
StL-Nr. 2113001190029220
Verkehrsschild ggf. mit Aufstellvorrichtung abbauen.
Schildgröße 'über 5 m² bis 20 m².'

Aufstellvorrichtung verbleibt. Befestigung  abbauen.
Fundament 'verbleibt.'

Schild über der Fahrbahn.
Abgebaute Stoffe nach Wahl des AN verwerten.
Menge: 1,000 St
Leistungsbereichkatalog: 130

**01.05.0012 Verkehrsschild abbauen*Aufst.vb.Bef.abb.*über d. Fahrbahn Stoffe d.Verw.zuf**
StL-Nr. 2113001190029220
Verkehrsschild ggf. mit Aufstellvorrichtung abbauen.
Schildgröße 'über 20 m².'

Aufstellvorrichtung verbleibt. Befestigung  abbauen.
Fundament 'verbleibt.'

Schild über der Fahrbahn.
Abgebaute Stoffe nach Wahl des AN verwerten.
Menge: 1,000 St
Leistungsbereichkatalog: 130

**01.05.0013 Beton abbrechen Fundament*Unbewehrter Beton C20/25 bis C35/45*Verwerten**
StL-Nr. 22118013113001
Beton nach Unterlagen des AG abbrechen.
Bauteil = Fundament.
Material = Unbewehrter Beton.
Druckfestigkeitsklasse über C20/25 bis C35/45.
Abbruchgut nach Wahl des AN verwerten.
Menge: 8,000 m3
Leistungsbereichkatalog: 118

**01.05.0014 Beton abbrechen Fundament*Ger.bewehrt.Beton C20/25 bis C35/45*Verwerten**
StL-Nr. 22118013123001
Beton nach Unterlagen des AG abbrechen.
Bauteil = Fundament.
Material = Beton, mit geringer Bewehrung.
Druckfestigkeitsklasse über C20/25 bis C35/45.
Abbruchgut nach Wahl des AN verwerten.
Menge: 10,000 m3
Leistungsbereichkatalog: 118

**01.05.0015 Beton abbrechen Fundament*Stahlbeton C20/25 bis C35/45*Verwerten**
StL-Nr. 22118013133001
Beton nach Unterlagen des AG abbrechen.
Bauteil = Fundament.
Material = Stahlbeton.
Druckfestigkeitsklasse über C20/25 bis C35/45.
Abbruchgut nach Wahl des AN verwerten.
Menge: 8,000 m3
Leistungsbereichkatalog: 118

*Hinweis: Die Arbeitsstelleneinrichtung, Arbeitsstellenräumung,*
Die Arbeitsstelleneinrichtung &-räumung, An- & Abreisekosten, Einsatzkosten & Hilfskosten(z.B. Steigerfahrzeug, Kran...)sind in die EP der folgenden Positionen 01.06. einzurechnen. Positioneninhalt: Demontage, Herstellung, Lieferung & Montage.

#### Unterabschnitt 01.06 Montagearb. (Herst., Lief.&Montage)

*Hinweis: Sämtliche Befestigungsmaterialien (z.B. Schrauben,*
Sämtliche Befestigungsmaterialien (z.B. Schrauben,
Schellen) sind im Zuge der Montagearbeiten zu erneuern.
Dies wird nicht gesondert vergütet und ist in die
Einheitspreise einzurechnen.

**01.06.0001 Ausmessen Gelände+ Statik für Wegw.**
Geländeprofil vorort Ausmessen für Statikerstellung Großwegweiser neben der Fahrbahn incl. An- + Abfahrt, incl. aller nötigen Hilfmittel/Geräte, incl. Verkehrssicherung und incl. Personal. Erstellung einer Querschnittsskizze und Statikerstellung. Beides ist  dem AG zur Genehmigung und Freigabe vor der Ausführung vorzulegen.
Menge: 16,000 St

**01.06.0002 Rohrpfosten des AG aufstellen L>2-3 m D b.76 mm*mit Bodenhül. AG Boden Unterl. AG*Ortb.F0,4/0,4/0,8 Aushub i.Bst.vert*ab Lagerplatz**
StL-Nr. 2113031133017012
Rohrpfosten des AG für Verkehrsschild aufstellen
einschl. anfallenden Aushubarbeiten. Umgebende Fläche
entsprechend dem früheren Zustand herstellen.
Pfostenlänge über 2000 mm bis 3000 mm und Rohrdurchmesser bis 76 mm.
Pfosten mit Bodenhülse des AG.
Aufstellung in Boden/Homogenbereich nach Unterlagen des
AG.
Fundament aus Ortbeton C 12/15 0,40/0,40 m. Tiefe 0,80m
herstellen.
Überschüssigen Aushub innerhalb der Baustelle flächenhaft verteilen.
Rohrpfosten vom Lagerplatz des AG abholen, aufladen und
abladen. Lagerplatz nach Unterlagen des AG.
Menge: 5,000 St
Leistungsbereichkatalog: 130

**01.06.0003 Rohrpfosten des AG aufstellen L>3-4m D b. 76 mm*mit Bodenhül. AG Boden Unterl. AG*Ortb.F0,4/0,4/0,8 Aushub i.Bst.vert*ab Lagerplatz**
StL-Nr. 2113031153017012
Rohrpfosten des AG für Verkehrsschild aufstellen
einschl. anfallenden Aushubarbeiten. Umgebende Fläche
entsprechend dem früheren Zustand herstellen.
Pfostenlänge über 3000 mm bis 4000 mm und Rohrdurchmesser bis 76 mm.
Pfosten mit Bodenhülse des AG.
Aufstellung in Boden/Homogenbereich nach Unterlagen des
AG.
Fundament aus Ortbeton C 12/15 0,40/0,40 m. Tiefe 0,80m
herstellen.
Überschüssigen Aushub innerhalb der Baustelle flächenhaft verteilen.
Rohrpfosten vom Lagerplatz des AG abholen, aufladen und
abladen. Lagerplatz nach Unterlagen des AG.
Menge: 5,000 St
Leistungsbereichkatalog: 130

**01.06.0004 Rohrpfosten des AG aufstellen L>2-3 m D b.76 mm Boden Unterl. AG Aushub i.Bst.vert*ab Lagerplatz**
StL-Nr. 2113031139019012
Rohrpfosten des AG für Verkehrsschild aufstellen
einschl. anfallenden Aushubarbeiten. Umgebende Fläche
entsprechend dem früheren Zustand herstellen.
Pfostenlänge über 2000 mm bis 3000 mm und Rohrdurchmesser bis 76 mm.
Pfosten 'bis Durchmesser 76mm des AG in Fertigteilfundament aufstellen und sichern'

Aufstellung in Boden/Homogenbereich nach Unterlagen des
AG.
Fundament 'rundes Fertigteilfundament des AGs mit Durchmesser 35cm und Tiefe/Höhe 85cm abholen und auf Baustelle einbauen, Erdreich um Fertigteilfundament verdichten.'

Überschüssigen Aushub innerhalb der Baustelle flächenhaft verteilen.
Rohrpfosten vom Lagerplatz des AG abholen, aufladen und
abladen. Lagerplatz nach Unterlagen des AG.
Menge: 16,000 St
Leistungsbereichkatalog: 130

**01.06.0005 Klebeverbundanker(KVA) einbauen**
Klebeverbundanker für Befestigung von Gabelständer,
Dreieck- und Viereckgabelständer in Betonfundament
einbauen.
Verdübelung mit Mörtelpatronen.
In Betonfundament.
Verbundanker M 16 und M 20.
Vorhandene Anker entfernen.
Menge: 24,000 St

**01.06.0006 Zulage KVA auf Brückenkappe**
Zulage  zur Position 01.06.0005 für Einbau Klebeverbundanker auf Brückenkappe unter beengten räumlichen Verhältnissen zwischen Schutzeinrichtung und Brückengeländer
Menge: 10,000 St

**01.06.0007 Zulage für Homogenbereiche X1-X3**
Zulage für erhöhten Löseaufwand, ohne Sprengen.
Homogenbereiche B6, X1-X3.
Menge: 2,000 m3

**01.06.0008 Verkehrsschild anbringen*einseitig*3 mm dick*UK Schild ab 2 m**
StL-Nr. 2113010199019292
Verkehrsschild nach Unterlagen des AG anbringen.
Schild 'Verkehrszeichen und Zusatzzeichen gemäß OZ
01.02. Größe 3. oder aus Lagerbestand AG(Lieferjahresvertrag Berlin)'

Einseitig.
Mit 'retroreflektierender Folie RA2, Aufbau B,
Digitaldruck.'

Schild = flach, 3 mm dick.
Befestigung 'nach Angabe des AG. Befestigungsmittel  vom AN min. A4 sind einzurechnen. Das Abholen der Schilder/Aufstellvorrichtung vom der Autobahnmeisterei ist einzurechnen.'

Anbringung neben der Fahrbahn. Unterkante des Schildes
ab 2,00 m über der Verkehrsfläche.
Menge: 1,000 St
Leistungsbereichkatalog: 130

**01.06.0009 Verkehrsschild anbringen*einseitig*3 mm dick*über Fahrbahn**
StL-Nr. 2113010199019293
Verkehrsschild nach Unterlagen des AG anbringen.
Schild 'Verkehrszeichen und Zusatzzeichen gemäß OZ
00.01. Größe 3 oder aus Lagerbestand AG(Lieferjahresvertrag Berlin)'

Einseitig.
Mit 'retroreflektierender Folie RA2, Aufbau B,
Digitaldruck.'

Schild = flach, 3 mm dick.
Befestigung 'nach Angabe des AG. Befestigungsmittel vom AN min A4 inkl. der Lieferung der erforderlichen
Schellen sind einzurechnen. Das Abholen der Schilder/Aufstellvorrichtung vom der Autobahnmeisterei ist einzurechnen.'

Anbringung über der Fahrbahn.
Menge: 1,000 St
Leistungsbereichkatalog: 130

**01.06.0010 Großflächigen Wegweiser anbringen 3 mm profilverst. UK Schild ab 2 m**
StL-Nr. 2113011101999902
Großflächigen Wegweiser nach Unterlagen des AG entsprechend statischen und konstruktiven Erfordernissen an
Aufstellvorrichtung anbringen.
Schild = 3 mm dick, profilverstärkt.
Mit retroreflektierender Folie 'RA2, Aufbau C,
Digitaldruck.'

Anzahl der Schilder 'nach Angabe des AG. Abgerechnet
wird die tatsächliche Schildfläche in m². Schildfläche
KLEINER 6 m².'

Befestigung 'Befestigungsmittel vom AN min A4, inkl. der Lieferung der erforderlichen
Schellen, Traversen, verschiebbaren Traversen oder
Tragkonstruktionen sind einzurechnen.'

Anbringung neben der Fahrbahn. Unterkante des Schildes
ab 2,00 m über der Verkehrsfläche.
Menge: 40,000 m2
Leistungsbereichkatalog: 130

**01.06.0011 Großflächigen Wegweiser anbringen 3 mm profilverst. UK Schild ab 2 m**
StL-Nr. 2113011101999902
Großflächigen Wegweiser nach Unterlagen des AG entsprechend statischen und konstruktiven Erfordernissen an
Aufstellvorrichtung anbringen.
Schild = 3 mm dick, profilverstärkt.
Mit retroreflektierender Folie 'RA2, Aufbau C,
Digitaldruck.'

Anzahl der Schilder 'nach Angabe des AG. Abgerechnet
wir die tatsächliche Schildfläche in m². Schildfläche
GRÖßER 6 m².'

Befestigung 'Befestigungsmittel vom AN min A4, inkl. der Lieferung der erforderlichen
Schellen, Traversen, verschiebbaren Traversen oder
Tragkonstruktionen sind einzurechnen.'

Anbringung neben der Fahrbahn. Unterkante des Schildes
ab 2,00 m über der Verkehrsfläche.
Menge: 48,000 m2
Leistungsbereichkatalog: 130

**01.06.0012 Großflächigen Wegweiser anbringen 3 mm profilverst. Über Fahrbahn**
StL-Nr. 2113011101999903
Großflächigen Wegweiser nach Unterlagen des AG entsprechend statischen und konstruktiven Erfordernissen an
Aufstellvorrichtung anbringen.
Schild = 3 mm dick, profilverstärkt.
Mit retroreflektierender Folie 'RA2, Aufbau C,
Digitaldruck.'

Anzahl der Schilder 'nach Angabe des AG. Abgerechnet
wird die tatsächliche Schildfläche in m². Schildfläche
GRÖßER 6 m².'

Befestigung 'Befestigungsmittel vom AN min A4 und gekonnert, inkl. der Lieferung der erforderlichen
Schellen, Traversen, verschiebbaren Traversen oder
Tragkonstruktionen sind einzurechnen. Befestigung an Schilderbrücken oder Tragkonstruktionen mit Auskragung.'

Anbringung über der Fahrbahn.
Menge: 32,000 m2
Leistungsbereichkatalog: 130

**01.06.0013 Reiter anbringen**
Reiter für Aufsatzschilder zur rückseitigen Montage an vorhandenen Wegweisern nach statischen und konstruktiven Erfordernissen herstellen und anbringen.
Schild über der Fahrbahn
Befestigung an Rückseite des Wegweisers an Rahmen und mind. zwei Aussteifungsprofilen
Pfostenlänge bis 3.000 mm
Rohr = Stahl bis 76,1/2,9mm
Menge: 6,000 St

**01.06.0014 Reiter anbringen**
Reiter für Aufsatzschilder zur rückseitigen Montage an vorhandenen Wegweisern nach statischen und konstruktiven Erfordernissen herstellen und anbringen.
Schild neben der Fahrbahn
Befestigung an Rückseite des Wegweisers an Rahmen und mind. zwei Aussteifungsprofilen
Pfostenlänge bis 3.000 mm
Rohr = Stahl bis 76,1/2,9mm
Menge: 6,000 St

**01.06.0015 Decktafel/Folienaufkleber anbringen Ausf.zeichnung*3 mm, 1-tlg.*beschriftet*UK Schild ab 2 m**
StL-Nr. 2113012113991092
Decktafel oder Folienaufkleber nach Unterlagen des AG
entsprechend konstruktiven Erfordernissen an Wegweiser
anbringen.
Maßstäbliche Ausführungszeichnung herstellen.
Decktafel = 3 mm dick, 1 - teilig.
Mit retroreflektierender Folie 'RA2, Aufbau C,
Digitaldruck, blau-weiss und gelb-schwarz.'

Beschriftet.
Befestigung 'mit Schrauben und Konterung in A4 in Abstand von 30cm am gesamten Rand ringsum. Bohrlöcher vorort herstellen, incl. Material und nötigen Werkzeugen'

Anbringung neben der Fahrbahn. Unterkante des Schildes
ab 2,00 m über der Verkehrsfläche.
Menge: 7,000 m2
Leistungsbereichkatalog: 130

**01.06.0016 Gabelständer aufstellen*Standr./Sp.60/500*m.Fußpl.Unterl.AG vorh.Fund+Ver.Ank*Preisänd.Gabelst.**
StL-Nr. 2113034692923001
Gabelständer aus Stahl, feuerverzinkt mit Abdeckkappen
nach statischen und konstruktiven Erfordernissen für
Verkehrsschild aufstellen. Schild nach Unterlagen des
AG.
Statische Berechnung 'GS des AGs für passiv sichere Aufstellung gemäß ASR 02-2022 VZ & nach Statik aus Position 01.02.0001'

Standrohr/Spreizung = 60/500 mm.
Länge '4.000 bis 6.000 mm'

Gabelständer mit Fußplatte. Fußplatte nach Unterlagen
des AG.
Auf vorhandenem Fundament aufstellen. Verbundanker aus
verzinktem Stahl setzen. Verbundanker liefert AN.
Bei Änderung der Gabelständerlänge verändert sich der
Einheitspreis im Verhältnis zur ausgeschriebenen Gabelständerlänge. Basislänge für die Abrechnung ist bei
Mehrlängen die maximal, bei Minderlängen die minimal
ausgeschriebene Gabelständerlänge.
Menge: 16,000 St
Leistungsbereichkatalog: 130

**01.06.0017 Gabelständer aufstellen*Standr./Sp.60/750*m.Fußpl.Unterl.AG vorh.Fund+Ver.Ank*Preisänd.Gabelst.**
StL-Nr. 2113034694923001
Gabelständer aus Stahl, feuerverzinkt mit Abdeckkappen
nach statischen und konstruktiven Erfordernissen für
Verkehrsschild aufstellen. Schild nach Unterlagen des
AG.
Statische Berechnung 'GS des AGs für passiv sichere Aufstellung gemäß ASR 02-2022 V2 & nach Statik aus Pos 01.02.0001'

Standrohr/Spreizung = 60/750 mm.
Länge '4.000 bis 6.000 mm'

Gabelständer mit Fußplatte. Fußplatte nach Unterlagen
des AG.
Auf vorhandenem Fundament aufstellen. Verbundanker aus
verzinktem Stahl setzen. Verbundanker liefert AN.
Bei Änderung der Gabelständerlänge verändert sich der
Einheitspreis im Verhältnis zur ausgeschriebenen Gabelständerlänge. Basislänge für die Abrechnung ist bei
Mehrlängen die maximal, bei Minderlängen die minimal
ausgeschriebene Gabelständerlänge.
Menge: 8,000 St
Leistungsbereichkatalog: 130

**01.06.0018 Gabelständer aufstellen*Standr./Sp60/1000*m.Fußpl.Unterl.AG vorh.Fund.+Ankerk*Preisänd.Gabelst.**
StL-Nr. 2113034695922001
Gabelständer aus Stahl, feuerverzinkt mit Abdeckkappen
nach statischen und konstruktiven Erfordernissen für
Verkehrsschild aufstellen. Schild nach Unterlagen des
AG.
Statische Berechnung 'GS des AG für passiv sichere Aufstellung gemäß ASR 02-2022 VZ & nach Statik aus Position 01.02.0001.'

Standrohr/Spreizung = 60/1000 mm.
Länge '6.000 bis 8.000mm'

Gabelständer mit Fußplatte. Fußplatte nach Unterlagen
des AG.
Auf vorhandenem Fundament aufstellen. Ankerkorb vorhanden. Verschraubung  aus verzinktem Stahl und Ab-
deckkappen liefert AN.
Bei Änderung der Gabelständerlänge verändert sich der
Einheitspreis im Verhältnis zur ausgeschriebenen Gabelständerlänge. Basislänge für die Abrechnung ist bei
Mehrlängen die maximal, bei Minderlängen die minimal
ausgeschriebene Gabelständerlänge.
Menge: 8,000 St
Leistungsbereichkatalog: 130

**01.06.0019 Gabelständer aufstellen*m.Fußpl.Unterl.AG vorh.Fund.+Ankerk*Preisänd.Gabelst.**
StL-Nr. 2113034699922001
Gabelständer aus Stahl, feuerverzinkt mit Abdeckkappen
nach statischen und konstruktiven Erfordernissen für
Verkehrsschild aufstellen. Schild nach Unterlagen des
AG.
Statische Berechnung 'GS nach AG für passive sichere Aufstellung gemäß ASR 02-2022 VZ & nach Statik aus Position 01.02.0001.'

Standrohr/Spreizung '76/1.500 mm'

Länge '6.000 bis 8.000 mm'

Gabelständer mit Fußplatte. Fußplatte nach Unterlagen
des AG.
Auf vorhandenem Fundament aufstellen. Ankerkorb vorhanden. Verschraubung  aus verzinktem Stahl und Ab-
deckkappen liefert AN.
Bei Änderung der Gabelständerlänge verändert sich der
Einheitspreis im Verhältnis zur ausgeschriebenen Gabelständerlänge. Basislänge für die Abrechnung ist bei
Mehrlängen die maximal, bei Minderlängen die minimal
ausgeschriebene Gabelständerlänge.
Menge: 8,000 St
Leistungsbereichkatalog: 130

**01.06.0020 Dreieckgabelständer aufstellen Statik gepr.vorl. Standr.D.48,3/2,6 m.Fußpl.Unterl.AG*vorh.Fund.+Ankerk Preisänd.Dreieckg**
StL-Nr. 2113035629193201
Dreieckgabelständer aus Stahl, feuerverzinkt, mit Ab-
deckkappen, nach statischen und konstruktiven Erfordernissen für Verkehrsschild aufstellen. Schild nach Un-
terlagen des AG.
Statische Berechnung erstellen und in geprüfter Form
vorlegen.
Grundform 'Seitenlänge von 350 bis 500 mm'

Standrohr Durchmesser = 48,3/2,6 mm.
Länge '2.000 bis 4.000mm'

Dreieckgabelständer mit Fußplatte. Fußplatte nach Un-
terlagen des AG.
Auf vorhandenem Fundament aufstellen. Ankerkorb vorhanden. Verschraubung  aus verzinktem Stahl und Ab-
deckkappen liefert AN.
Bei Änderung der Dreieckgabelständerlänge verändert
sich der Einheitspreis im Verhältnis zur ausgeschriebenen Dreieckgabelständerlänge. Basislänge für die Ab-
rechnung ist bei Mehrlängen die maximal, bei Minderlängen die minimal ausgeschriebene Dreieckgabelständerlänge.
Menge: 16,000 St
Leistungsbereichkatalog: 130

**01.06.0021 Dreieckgabelständer aufstellen Statik gepr.vorl. Standr.D.60,3/2,9 m.Fußpl.Unterl.AG*vorh.Fund.+Ankerk Preisänd.Dreieckg**
StL-Nr. 2113035629293201
Dreieckgabelständer aus Stahl, feuerverzinkt, mit Ab-
deckkappen, nach statischen und konstruktiven Erfordernissen für Verkehrsschild aufstellen. Schild nach Un-
terlagen des AG.
Statische Berechnung erstellen und in geprüfter Form
vorlegen.
Grundform 'Seitenlänge von 350 bis 500 mm'

Standrohr Durchmesser = 60,3/2,9 mm.
Länge '4.000 bis 6.000 mm'

Dreieckgabelständer mit Fußplatte. Fußplatte nach Un-
terlagen des AG.
Auf vorhandenem Fundament aufstellen. Ankerkorb vorhanden. Verschraubung  aus verzinktem Stahl und Ab-
deckkappen liefert AN.
Bei Änderung der Dreieckgabelständerlänge verändert
sich der Einheitspreis im Verhältnis zur ausgeschriebenen Dreieckgabelständerlänge. Basislänge für die Ab-
rechnung ist bei Mehrlängen die maximal, bei Minderlängen die minimal ausgeschriebene Dreieckgabelständerlänge.
Menge: 8,000 St
Leistungsbereichkatalog: 130

*Hinweis: Die Arbeitsstelleneinrichtung, Arbeitsstellenräumung,*
Die Arbeitsstelleneinrichtung &-räumung, An- & Abreisekosten, Einsatzkosten & Hilfskosten(z.B. Steigerfahrzeug, Kran...)sind in die EP der folgenden Positionen 01.07. einzurechnen. Positioneninhalt: Demontage, Herstellung, Lieferung & Montage.

#### Unterabschnitt 01.07 Fertigteilfundament

**01.07.0001 Betonfertigteile einbauen**
unbewehrte Betonfertigteile entsprechend statischen und kosntruktiven Erfordernissen nach Unterlagen des AG herstellen und einbauen.
Bauteil 'Fundamenttyp A nach IVZ-Norm
Druckfestigkeitsklasse C25/30
Expositionsklase XF2, XC4 und XD 2
zusätzliche Anforderungen 'Fundament inklusive Ankerstangen, Ankerkorb und Bewehrung der Stahlsorte BSt 500 S, Ankersetzlehre und Ankerschrauben. Die Fundamenthöhe beträgt mind. 1,00m
Menge: 2,000 St

**01.07.0002 Betonfertigteile einbauen**
unbewehrte Betonfertigteile entsprechend statischen und kosntruktiven Erfordernissen nach Unterlagen des AG herstellen und einbauen.
Bauteil 'Fundamenttyp B nach IVZ-Norm
Druckfestigkeitsklasse C25/30
Expositionsklase XF2, XC4 und XD 2
zusätzliche Anforderungen 'Fundament inklusive Ankerstangen, Ankerkorb und Bewehrung der Stahlsorte BSt 500 S, Ankersetzlehre und Ankerschrauben. Die Fundamenthöhe beträgt mind. 1,00m
Menge: 2,000 St

**01.07.0003 Betonfertigteile einbauen**
unbewehrte Betonfertigteile entsprechend statischen und kosntruktiven Erfordernissen nach Unterlagen des AG herstellen und einbauen.
Bauteil 'Fertigfundament bis 1,5m³ für Verkehrszeichen
Druckfestigkeitsklasse C25/30
Expositionsklase XF2, XC4 und XD 2
zusätzliche Anforderungen 'Fundament inklusive Ankerstangen, Ankerkorb und Bewehrung der Stahlsorte BSt 500 S, Ankersetzlehre und Ankerschrauben. Die Fundamenthöhe beträgt mind. 1,00m
Menge: 2,000 St

**01.07.0004 Baugrube herstellen*Schildfundament*Aushub verwert.AN**
StL-Nr. 24108107979050
Baugrube nach Unterlagen des AG herstellen.
Beschreibung der Homogenbereiche nach Unterlagen des
AG. Verbau wird gesondert vergütet.
Homogenbereiche 'HB1, HB2, HB3'

Baugrube für Schildfundament.
Baugrubentiefe 'bis 1m'

Aushub nach Wahl des AN verwerten.
Menge: 50,000 m3
Leistungsbereichkatalog: 108

**01.07.0005 Boden bzw. Fels lös. u. wiederverw.*Boden i.verdicht. Abrechng. Auftrag**
StL-Nr. 24106210900101
Boden bzw. Fels aus Abtragsbereichen profilgerecht
lösen und wiederverwenden, einschließlich ggf. erforderlicher Wasserzugabe. Beschreibung der Homogenbereiche nach Unterlagen des AG. Die Herstellung von Mulden
und Gräben wird gesondert vergütet.
Homogenbereich 'HB1, HB2, HB3'

Boden bzw. Fels nach Unterlagen
des AG profilgerecht einbauen und verdichten.
Abrechnung nach Abtragsprofilen.
Menge: 10,000 m3
Leistungsbereichkatalog: 106

**01.07.0006 Boden bzw. Fels lösen und verwerten*profilg. lösen*Abrechnung Abtrag Verwertung nachw.**
StL-Nr. 2410621391009101
Boden bzw. Fels aus Abtragsbereichen profilgerecht
lösen, laden und nach Wahl des AN verwerten. Beschreibung der Homogenbereiche nach Unterlagen des AG. Die
Herstellung von Mulden und Gräben wird gesondert vergütet.
Homogenbereich 'HB1, HB2, HB3'

Profilgerecht lösen.
Materialklasse 'umweltrelevante Inhaltsstoffe nach Unterlagen des Ag'

Abrechnung nach Abtragsprofilen.
Verwertung nach Unterlagen des AG nachweisen.
Menge: 10,000 m3
Leistungsbereichkatalog: 106

**01.07.0007 Baustoff liefern und einbauen*Vertiefungen Auf-/Abtrag**
StL-Nr. 24106243902002
Geeigneten Baustoff liefern, in Auftragsbereichen profilgerecht einbauen und verdichten.
Baustoff 'zum Verfüllen offener Baugruben'

Einbaustelle = Vertiefungen, die durch Aushub ungeeigneten Bodens und Abbruch von baulichen Anlagen oder Ge-
bäuden entstanden sind.
Abrechnung nach Auftragsprofilen, abzüglich innerhalb der Baustelle gewonnener, eingebauter und nach
Abtragsprofilen ermittelter Mengen.
Menge: 10,000 m3
Leistungsbereichkatalog: 106

**01.07.0008 Oberboden liefern und andecken*Andeck. ü. 5-15cm Abrechng.Auftrag**
StL-Nr. 241061609021
Oberboden liefern und profilgerecht andecken.
Andeckung 'von ca. 10 cm auf verfüllten und verdichteten Baugruben am Fahrbahnrand'

Dicke der Andeckung über 5 bis 15 cm.
Abrechnung nach Auftragsprofilen.
Menge: 10,000 m3
Leistungsbereichkatalog: 106

**01.07.0009 Pflasterd. aufnehmen, wiederverw.**
Pflasterdecke aufnehmen, lagern und wiederverwenden
vorhandene Steine aufnehmen, innerhalb der Arbeitsstelle lagern und in vorhandenem Verband nach Abschluss der Fundament- und Erdarbeiten erneut verlegen und verdichten
Ersatzsteine bis zu 5 v.H. der Fläche liefern
Tragschicht und Bettung auf Basis des Ursprungszustands erneuern. Nicht wiederverwendbare Baustoffe nach Wahl des AN verwerten
Menge: 5,000 m2

*Hinweis: Die Arbeitsstelleneinrichtung, Arbeitsstellenräumung,*
Die Arbeitsstelleneinrichtung &-räumung, An- & Abreisekosten, Einsatzkosten & Hilfskosten(z.B. Steigerfahrzeug, Kran...)sind in die EP der folgenden Positionen 01.08. einzurechnen. Positioneninhalt: Demontage, Herstellung, Lieferung & Montage.

#### Unterabschnitt 01.08 Ortbetonfundament

**01.08.0001 Ortbetonfundament für**
Ortbetonfundament für Aufstellvorrichtungen größerer
Schilder nach statischen Erfordernissen vor Ort
herstellen, einschließlich Bewehrung und Aushub der
Baugrube. Das Aushubmaterial geht, soweit es nicht zur
Wiederverfüllung der Baugrube verwendet wird, in
Eigentum des AN über und ist von der Baustelle zu
entfernen. Liefern und einbringen des Betons C 25/30.
Zum Teil gegen Grund betoniert, die obersten 20 cm mit
Schalung. Die Oberfläche ist mit leichtem Gefälle nach
außen zu glätten. Schalung entfernen, Arbeitsraum
verfüllen, inkl. aller Nacharbeiten.
Fundamentgröße (Einzelfundament) bis 2 m³.
Erforderliche Verankerungen/Ankerkörbe sind zu liefern
und einzubauen. Vorhandene Flächen sind nach Angabe des
AG wieder herzustellen. Erdarbeiten in den
Homogenbereichen B2 bis B5.
Konstruktionszeichnung mit statischer Berechnung 2-fach
für Aufstellvorrichtung.
Menge: 50,000 m3

**01.08.0002 Ortbetonfundament für**
Ortbetonfundament für Aufstellvorrichtungen größerer
Schilder nach statischen Erfordernissen vor Ort
herstellen, einschließlich Bewehrung und Aushub der
Baugrube. Das Aushubmaterial geht, soweit es nicht zur
Wiederverfüllung der Baugrube verwendet wird, in
Eigentum des AN über und ist von der Baustelle zu
entfernen. Liefern und einbringen des Betons C 25/30.
Zum Teil gegen Grund betoniert, die obersten 20 cm mit
Schalung. Die Oberfläche ist mit leichtem Gefälle nach
außen zu glätten. Schalung entfernen, Arbeitsraum
verfüllen, inkl. aller Nacharbeiten.
Fundamentgröße (Einzelfundament) größer 2 m³ bis 5 m³.
Erforderliche Verankerungen/Ankerkörbe sind zu liefern
und einzubauen. Vorhandene Flächen sind nach Angabe des
AG wieder herzustellen. Erdarbeiten in den
Homogenbereichen B2 bis B5.
Konstruktionszeichnung mit statischer Berechnung 2-fach
für Aufstellvorrichtung.
Menge: 25,000 m3
